# Neubau Feuerwehrgerätehaus Isselburg
Angebotsaufforderung (GAEB DA XML 3.3, DA83)
Projekt: 2411
Währung: EUR
Erstellt mit: GXML Toolbox V3.3 R20220330, ORCA AVA 26.0.7 26.00.07, 09.09.2025

## VERZEICHNIS DER UNTERLAGEN
VERZEICHNIS DER UNTERLAGEN

1.·Allgemeine·Vertragsbedingungen·(VOB,·gültige·Fassung)
2.·Besondere·Vertragsbedingungen
3.·Allgemeine·Technische·Vertragsbedingungen·für·Bauarbeiten·jeder·Art
4.·Zusätzliche·Technische·Vertragsbedingungen
5.·Leistungsverzeichnis
6.·Planunterlagen·gem.·Anlagenverzeichnis
7.·Bauablaufplan
8.·Baugrundgutachten

Hinweis:
Alle·übergebenen·Pläne·haben·den·Status·"Vorabzug", auch·wenn·das·nicht·gesondert·vermerkt·ist. Das·bedeutet,·dass·diese·Pläne·nicht·ohne·Weiteres·für·die·Bauausführung·freigegeben·sind·und·nur·als Kalkulationshilfe·dienen.

## ERRICHTUNG FEUERWEHRGERÄTEHAUS ISSELBURG
ERRICHTUNG FEUERWEHRGERÄTEHAUS ISSELBURG

Maßnahme / Baukörper

Die·Maßnahme·umfasst·den·Neubau·des·FWGH·in·Isselburg·in·direkter·Nähe·zur·Issel·im Stadtkern. Der·Baukörper·besteht·aus·einem·Verwaltungsriegel·entlang·der·Bleichstraße·mit·Umkleiden·und Sanitärräumen·im·Erdgeschoss·und·Verwaltungsräumen·und Einsatzzentrale·im·1.·Obergeschoss. Senkrecht·dazu·ist·entlang·der·Straße·"Münsterdeich"·die·Fahrzeughalle·für·insgesamt·fünf Fahrzeuge·und·das·2. Obergeschoss·angeordnet,·so·dass·die·Ausfahrt·der·Einsatzfahrzeuge·auf den·Münsterdeich·erfolgt.·Im·2.·Obergeschoss·oberhalb·der·Fahrzeughalle·ist·der Schulungsraum·und·ein·Raum·für·Nachbesprechungen·untergebracht.

Auf·dem·Baufeld·neben·dem·Gerätehaus·gegenüber·der·Kirche·entstehen·die·erforderlichen Alarmstellplätze.

Die·Gründung·erfolgt·auf·einem·Raster·aus·Rüttelstopf-Säulen,·die·die·Grundlage·für·die tragende·Bodenplatte·bilden.
Die·darauf·aufbauende·Konstruktion·besteht·aus·einem·massiven·Gebäudeteil·aus Kalksandstein·und·der·Fahrzeughalle·als·Stahlbeton-Skelettkonstruktion·mit·massiven Seitenwänden. Das·Flachdach·des·2.·Obergeschosses·wird·mit·einer·Trapezblecheindeckung·ausgeführt. Die·Fassade·des·Erdgeschosses·bis·zur·Fensterbrüstung·des·1.·Obergeschosses·ist·als Verblendfassade·mit·rot-bräunlichem·Klinker·in·Anlehnung·an·die·umgebende·Bebauung geplant.·Darüber·kommt·eine·Vorhangfassade·aus·Metall·zur·Ausführung.

Die·Innenwände·werden·größtenteils·verputzt·oder·mit·Sichtmauerwerk·ausgeführt (Funktionsbereiche).·Teilweise·sind·Wände·in·Sichtbeton·abgesetzt·(Flur,·Schulungsraum). Die·Wände·in·der·Fahrzeughalle·aus·Stahlbeton·und·Kalksandsetin·bleiben·roh·sichtbar.

Die·Decken·werden·größtenteils·abgehängt.·Teilweise·bleiben·Decken·als·Sichttbeton·sichtbar (Flur).

Lage / Erschließung

Das·Grundstück·befindet·sich·auf·der·Straße·"Münsterdeich"·im·Stadtkern·in denkmalgeschütztem·Umfeld·im·Verlauf·der·alten·Grenzmauer.
Die·Zufahrt·des·Baufeldes·kann·direkt·über·die·öffentliche·Straße·erfolgen.

## BESONDERE VERTRAGSBEDINGUNGEN
BESONDERE VERTRAGSBEDINGUNGEN

1. Vorbemerkungen

Bei·der·Ausführung·der·Arbeiten·sind·die·nachfolgenden·Hinweise,·Umstände·und·Ereignisse·zu beachten.·Leistungen,·die·sich·hieraus·ergeben·und·im·Leistungsverzeichnis·nicht·gesondert vermerkt·sind,·müssen·bei·der·Kalkulation·in·den·Einheitspreisen·berücksichtigt·werden. Die·Ausschreibung·und·Vergabe·erfolgt·vorbehaltlich·der·Erteilung·der·Baugenehmigung für·das·gegenständliche·Bauvorhaben.

2. Vertragsgrundlage

2.1.·Vertragsgrundlagen·sind·in·folgender·Reihenfolge:

a)·Das·Auftragsschreiben·mit·den·zugehörigen·Anlagen.
··· Das·Leistungsverzeichnis·(LV)·mit·den·Anlagen·bzw.·Angebots-/·Auftrags-LV.
····Die·BVB·=·Besondere·Vertragsbedingungen.
····Die·AVB·=·Allgemeine·Vertragsbedingungen.
····Die·ZVB·=·Zusätzlichen·Vertragsbedingungen·für·Bauleistungen.
····Die·ZTV·=·Zusätzlichen·technischen·Vertragsbedingungen.

b)·Zeichnungen,·Pläne,·Berechnungen·und·dgl.,·die·dem·Auftragnehmer·bei·der·Auftragserteilung oder·während·der·Bauzeit·übergeben·werden,·können·vorbehaltlich·während·der·Bauzeit·nach Vereinbarung·geändert·werden.

c)·Vorschriften,·Satzungen·und·Verordnungen·der·genehmigenden·und prüfenden·Institutionen·(auch·gem.·Baugenehmigung),·der·Feuerwehr, der·BG,·der·Polizei-·und·Ordnungsbehörden·und·technischer·Überwachungsvereine.

d)·Die·Vergabe- und·Vertragsordnung·für·Bauleistungen·(VOB),·Teile·B·und·C,·neueste·Fassung.

e)·Sonstige·technische·Baubestimmungen·und·Normen
  (DIN-,·VDE-/ VDI-Richtlinien),·sowie·die·anerkannten·Regeln·der·Technik.

f)·Verarbeitungs-·und·Einbauvorschriften·der·Herstellerwerke·der·zu·verarbeitenden·Baustoffe·und Materialien.

2.2.·Grundlage·für·die·Ausführung·sind·in·folgender·Reihenfolge:

a)·Die·jeweils·aktuellen·Architektenpläne.

b)·Die·geprüften·statischen·Unterlagen.

c)·Das·Leistungsverzeichnis.

d)·Vom·Architekten / vom·Statiker·freigegebene·Montagepläne,·Anweisungen·der·Bauleitung.

2.3.·Bei·Widersprüchen·und·Unstimmigkeit·der·Unterlagen·oder·Darstellungen·in·den·Dokumenten·gilt jeweils·die·Beschreibung·des·höheren·Standards.

3. Angebotsverfahren

3.1.·Für·das·Angebot·sind·die·vom·Auftraggeber·/·der·Vergabestelle·bereitgestellten·Vordrucke·zu verwenden.
  Die·Verwendung·selbstgefertigter·Vervielfältigungen,·Abschriften·oder·Kurzfassungen·über·die Regelungen·in·§ 13·Abs.·1·Nr.·6·VOB/A·hinaus·sind·unzulässig.

3.2.·Enthalten·die·Verdingungsunterlagen·oder·die·Leistungsbeschreibung·nach·Auffassung·des Bieters·Unklarheiten,·die·die·Preisermittlung·beeinflussen·können,·so·hat·der·Bieter·den Auftraggeber·vor·Abgabe·seines·Angebotes schriftlich·darüber·zu·informieren. Nachträge·aus·Unwissenheit·oder·Unklarheit·über·die·Ausführung·werden·nicht·vergütet.

3.3.·Die·Massenermittlung·dieser·Leistungsbeschreibung·erfolgte·nach·den·Ausführungsplänen·des Architekten·bzw.·nach·den·Positionsplänen·des·Statikers. Mit·jeder·(Abschlags-)·Rechnung·sind·vom·Auftragnehmer·die·zugehörigen·und·prüfbaren Massenermittlungen gemäß·dem·Stand·der·Ausführung·einzureichen.

3.4.·Stillschweigen·gilt·nicht·als·Anerkennung.
  Für·das·Angebot·und·im·Falle·der·Auftragserteilung·sind·nur·schriftliche·Erklärungen bzw. Vereinbarungen·verbindlich.·Mündliche·oder·fernmündliche·Vereinbarungen·bedürfen·der nachträglichen·schriftlichen·Bestätigung.

3.5.·Preisabsprachen·und·Kartellabreden·mit·anderen·Bietern·sind·unzulässig.
  Die Geltendmachung·weitergehender·Rechte·bleibt·vorbehalten.

3.6.·Sind·im·Leistungsverzeichnis·zu·einzelnen·Positionen·zusätzlich·beispielhafte·oder·aus·den Planungsvorgaben·entnommene·Materialien / Erzeugnisse / Typen / Systeme·angeführt,·können·in·der Bieterlücke·gleichwertige·Materialien / Erzeugnisse / Typen / Systeme·angeboten·werden. Setzt·der·Bieter·in·die·Bieterlücke·keine·Materialien / Erzeugnisse / Typen / Systeme·seiner·Wahl·ein, gelten·die·beispielhaft·genannten·Materialien / Erzeugnisse / Typen / Systeme·als·angeboten. Die·Gleichwertigkeit·ist·dem·Auftraggeber·vor·der·Ausführung·nachzuweisen.

3.7.·Die·nachvollziehbare·Bepreisung·von·einzelnen·Positionen·mit·0·Euro·als·Einheitspreis·wird nicht·zwingend·als·fehlende·Preisangabe·gewertet.·Eine·Aufklärung·der·Preisangabe·und·eine Plausibilisierung·durch·die·Urkalkulation·bleibt·jedoch·vorbehalten. Ein·Ausschluss·des·betreffenden·Angebots·aufgrund·fehlender·Preisangabe·kann·ausdrücklich keinesfalls·ausgeschlossen·werden. Es·ist·daher·dringend·anzuraten,·in·jedem·Fall·eine·Preisangabe·>·0·Euro·zu·machen.

4. Vergütung

4.1.·In·die·Einheitspreise·sind·alle·zur·Erbringung·der·vertraglichen·Leistung·notwendigen·Bau-, Hilfs-·und·Betriebsstoffe,·Hilfsgeräte,·Transporte·einschl.·eventueller·Zwischentransporte·sowie sämtliche·Lohnnebenkosten·wie·Fahrgelder,·Wegegelder,·Auslösungen,·Zulagen·usw.·für·die vorgegebenen·Ausführungsfristen·einzurechnen.·Eine·gesonderte·Vergütung·hierfür·erfolgt·nicht.

4.2.·In·die·Einheitspreise·sind·ferner·alle·zur·Erbringung·der·beschriebenen·Leistung·erforderlichen Materialien,·sofern·in·der·Leistungsbeschreibung·selbst·nichts·anderes·gesagt·ist,·einzurechnen. In·den·Angebotspreisen·sind·ferner·die·notwendigen·Aufmaßarbeiten·für·die·Erstellung·erforderlicher, prüfbarer·Abrechnungsunterlagen·enthalten.

4.3.·Mehrarbeits-,·Nachtarbeits-·und·Feiertagszuschläge,·die·eventuell·zur·Einhaltung·von vereinbarten·Terminen·notwendig·sind,·sind,·wenn·nicht·anders·angegeben,·einzukalkulieren.

4.4.·Die·Einheitspreise·sind·als·Nettopreise·anzugeben,·die·Umsatzsteuer·/·Mehrwertsteuer·ist getrennt·auszuweisen.

4.5.·Die·Nettoeinheitspreise·sind·Festpreise,·die·bis·zur·Schlussrechnung·gelten.

4.6.·Werden·Leistungen·erforderlich,·für·die·im·Leistungsverzeichnis·keine·Leistungsposition enthalten·ist,·ist·der·Auftragnehmer·verpflichtet,·hierfür·vor·Beginn·dieser·Arbeiten·ein·Kostenangebot zur·Prüfung·und·Wertung·vorzulegen. Für·die·Ausführung·dieser·Arbeiten·wird·dem·Auftragnehmer·vorbehaltlich·der·Beauftragung·eines wirtschaftlicheren·Angebotes·ein·Nachauftrag·erteilt,·für·den·im·Übrigen·die·gleichen·Vereinbarungen und·Bedingungen·des·Hauptauftrages·einschließlich·dort·vereinbarter·Nachlässe,·Skonti·etc. gelten.

  Stundenlohnarbeiten·sind·nur·auf·Anweisung·des·Auftraggebers·auszuführen. Sie·sind·dem·Auftraggeber·vorab·schriftlich·mit·dem·voraussichtlichen·Umfang·der·Leistung anzuzeigen. Die·Stundenlohnnachweise·sind·dem·Auftraggeber·in·2-facher·Ausfertigung·zur·Prüfung·und Abzeichnung·binnen·5·Tagen·nach·Erbringung·vorzulegen. Über·untergehende·oder·später·verdeckte·Leistungen·ist·eine·Fotodokumentation·zu·erstellen. Für·einfache·Arbeiten,·wie·z. B.·Reinigungsarbeiten·o.ä.·ohne·besondere·fachliche·Anforderungen können·lediglich·Helferstunden·verrechnet·werden. Bei·Stundenlohnarbeiten·gelten·die·vereinbarten·Verrechnungssätze·unabhängig·von·der·Anzahl·der geleisteten·Stunden. Für·in·dem·Leistungsverzeichnis·Stundenlohnarbeiten·und·Gerätestunden,·die·nicht·ausgeführt werden,·kann·kein·Ausfall·von·Allgemeinkosten·/·Gewinn·/·Wagnis·geltend·gemacht·werden,·da diese·i.d.R.·in·den·angebotenen·Stundensätzen·enthalten·sind·bzw.·einzurechnen·sind.

5. Vergabe

5.1.·Der·Auftragnehmer·hat·die·Leistungen·im·eigenen·Betrieb·auszuführen. Die·Einschaltung·von·Nachunternehmern·ist·nur·unter·Einbeziehung·der·mit·dem·Auftraggeber vereinbarten·Bedingungen·und·mit·schriftlicher Zustimmung·gestattet. Der·Auftragnehmer·haftet·für·die·Leistungen·der·Nachunternehmer·wie·für·seine·eigenen. Die·Arbeitsgemeinschaften·sind·nur·mit·schriftlicher·Zustimmung·gestattet. Federführend·bleibt·der·Auftragnehmer.

  Der·Auftraggeber·behält·sich·das·Recht·vor,·einzelne·Nachunternehmer·vor·Beginn·der·Arbeiten·ohne Angaben·von·Gründen·und·während·der·Arbeiten·begründet·abzulehnen.

5.2.·Der·Auftraggeber·ist·berechtigt,·diesen·Auftrag·und·andere·zwischen·Auftraggeber·und Auftragnehmer·bestehende·Verträge·unter·ohne·jeden·Ersatzanspruch·des·Auftragnehmers·fristlos·zu kündigen,·wenn·gegen·gesetzliche·Bestimmungen·(z. B.·gegen·das·Gesetz·zur·Bekämpfung·der illegalen·Beschäftigung)·nachweislich·verstoßen·wird.

5.3.·Der·Auftragnehmer·ist·verpflichtet,·eine·für·die·Dauer·des·Auftrages·ausreichende Haftpflichtversicherung·nachzuweisen. Auf·Verlangen·des·Auftraggebers·ist·dieser·Nachweis·vor·Arbeitsbeginn·zu·führen.
  Die Versicherungspflicht·ist·auch·Nachunternehmern·aufzuerlegen.

6. Ausführungsfristen

6.1.·Die·Arbeiten·sind·zügig·und·ohne·Unterbrechung·gemäß·Terminplan·bzw.·Terminvereinbarung durchzuführen.·Die·vereinbarten·Ausführungsfristen·sind·unbedingt·einzuhalten. Im·Zuge·der·Angebotslegung·sind·die·vorgesehenen·Termine·zu·prüfen·und·Bedenken·im·Vorfeld anzumelden.
  Insbesondere·hat·der·Auftragnehmer·rechtzeitig·vor·Aufnahme·der·Arbeiten·zu·prüfen, ob·alle Voraussetzungen zur·Durchführung·der·Arbeiten·gegeben·sind.·Bedenken·sind·der·Bauleitung·schriftlich·mitzuteilen. Die·Arbeiten·sind·ohne·gesonderte·Aufforderung·ab·dem·vereinbarten·Termin·durchzuführen.

6.2·Ändert·sich·der·Terminablauf·bauseitig·und·werden·dadurch·vereinbarte·Fertigstellungstermine hinfällig,·so·ist·der·Auftragnehmer·verpflichtet,·innerhalb·von·14·Tagen·nach·schriftlicher·Aufforderung mit·seiner jeweiligen·Leistung·am·Bau·zu·beginnen·bzw.·fortzufahren. Unter·Beibehaltung·der·vertraglichen·Fristen·verändern·sich·dann·die·Fertigstellungstermine entsprechend.

6.3.·Können·die·vertraglich·vorgesehenen·Einzelfristen·durch·ein·Verschulden·des·Auftraggebers nicht·realisiert·werden,·ist·der·Auftraggeber·berechtigt,·angemessene·Einzelfristen·neu·zu·definieren.

6.4.·Der·Auftragnehmer·hat·die·zur·Einhaltung·der·Termine·erforderlichen·Vorkehrungen·ohne·Anspruch auf eine·zusätzliche·Vergütung·zu·treffen. Ist·eine·Vertragsstrafe·vereinbart,·wird·diese·auf·etwaige·weitergehende·Schadensersatzansprüche des·Auftraggebers·angerechnet.·Der·Auftragnehmer·hat·nachzuweisen,·dass·ihn·an·der Überschreitung·vereinbarter·Termine·kein·Verschulden·trifft.

  Rein·wetterbedingte·Einflüsse·gelten·allein·nicht·als·Grund·einer·Verzögerung.·Ein·Nachweis·ist immer erforderlich.

7. Ausführungsunterlagen

7.1.·Eine·Planverteilung·durch·den·Auftraggeber·oder·seiner·beauftragten·Planer·in·gedruckter·Form erfolgt nicht.
·  Der·Auftragnehmer·ist·verpflichtet,·die·jeweils·aktuellen·Ausführungsunterlagen·eigenständig online·über das·vom·Auftraggeber·bereitgestellte·Planverteilsystem·("Planfred")·abzurufen·und·auf der·Baustelle zur Ausführung·bereit·zu·halten.
  Sämtliche·hierfür·anfallenden·Kosten (z. B.·Druck-·und·Vervielfältigungskosten)·sind·in die·Einheitspreise·einzukalkulieren.

7.2.·Der·Auftragnehmer·hat·-·entsprechend·dem·Baufortschritt·-·dem·Auftraggeber·den·Zeitpunkt, zu·dem·er·die·nach·dem·Vertrag·des·Auftraggebers·zu·liefernden·Unterlagen·benötigt,·möglichst frühzeitig·anzugeben,·damit·die·Bereitstellung·durch·dem·Auftraggeber·rechtzeitig·erfolgen·kann. Soweit·der·Auftraggeber·die·für·die·Bauausführung·notwendigen·Unterlagen·verspätet·liefert, können·Ansprüche·hieraus·nur·anerkannt·werden,·wenn·diese·Unterlagen·bei·dem·Auftraggeber selbst·schriftlich·angefordert·worden·sind.

7.3.·Der·Ausführung·dürfen·nur·Unterlagen·zugrunde·gelegt·werden,·die·von·der·Auftraggeberin·als zur·Ausführung·bestimmt·gekennzeichnet·sind.

7.4.·Sämtliche·Unterlagen·sind·vom·Auftragnehmer·eigenverantwortlich·zu·prüfen.
  Unstimmigkeiten·sind·dem·Architekten·bzw.·der·Bauleitung·unverzüglich·anzuzeigen. Änderungen·der·geplanten·Ausführung·und·der·Materialien·müssen·schriftlich·vom·Auftraggeber genehmigt werden.

8. Durchführung der Arbeiten

8.1.·Als·Bauleiter·im·Sinne·des·§·323·StGB·gilt·der·Auftragnehmer·oder·die·von·ihm·bevollmächtigte Person.·Vor·Beginn·der·Arbeiten·bei·genehmigungspflichtigen·Arbeiten·hat·der·Auftragnehmer·die von·ihm·mit·der·Bauaufsicht·und·-leitung·beauftragte·Person·der·Bau-/·Projektleitung·des Auftraggebers·schriftlich·bekannt·zu·geben.·Gleiches·gilt·für·den·Sicherheitsbeauftragten.·Jeder Wechsel·dieser·Person·ist·unverzüglich·schriftlich·anzuzeigen.

  Unfälle,·Schäden·oder·sonstige·besonderen·Vorkommnisse·auf·der·Baustelle·sind·unverzüglich·dem Auftraggeber·mitzuteilen·und·zusätzlich·innerhalb·von·2·Werktagen·schriftlich·zu·bestätigen. Für·seine·Leistungen·hat·der·Auftragnehmer·alle·zur·Sicherung·der·Baustelle·nach·den·gesetzlichen und·polizeilichen·Unfallverhütungsvorschriften·erforderlichen·Maßnahmen·unter·voller·eigener Verantwortung·auszuführen·oder·diese·zu·veranlassen.·Auf·mögliche·Gefahren·aufgrund·der Bauausführung·anderer·Auftragnehmer·in·Zusammenhang·mit·seinen·Leistungen·hat·er·rechtzeitig hinzuweisen.
  Der·Auftragnehmer·hat·insbesondere·dafür·zu·sorgen,·dass·Hydranten,·Absperrschieber, Entwässerungs-·und·sonstige·Abdeckungen·frei·und·zugänglich·gehalten·werden. Die·von·den·zuständigen·Betrieben·und·Verwaltungen·zum·Schutz·Ihrer·Leistungen·und·sonstigen Einrichtungen·getroffenen·Bestimmungen·sind·zu·beachten.

8.2.·Es·wird·gemäß·den·Angaben·der·Bauleitung·wöchentlich·stattfindene·Bausitzungen·geben. Die·Teilnahme·des·Bauführers·ist·ohne·besondere·Vergütung·verbindlich.·Die·Termine·sind einzuhalten.·Eventuelle·Bedenken·oder·Einsprüche·gegen·die·darin·getroffenen·Festlegungen müssen·schriftlich·bis·spätestens·zur·nächsten·Bausitzung·vorgelegt·werden.·Andernfalls·kann·keine Anerkennung·der·Bedenken·oder·Einsprüche·erfolgen.

8.3.·Vor·Beginn·der·Arbeiten·hat·der·Auftragnehmer·die·ordnungsgemäße·Ausführung·eventuell erbrachter·Vorleistungen·anderer·Unternehmer·zu·prüfen.·Er·hat·sich·insbesondere·von·den Abmessungen,·Größenverhältnissen·und·anderen·Daten·solcher·Leistungen·zu·vergewissern·und jegliche·Untersuchungen·anzustellen,·die·für·eine·ordnungsgemäße·Verbindung·seiner·Leistungen mit·den·anderen·erforderlich·sind.·Einwendungen·gegen·vorhandene·Vorleistungen·sind·dem Auftraggeber·vor·Beginn·der·Ausführung·mitzuteilen.

8.4·Vom·Auftragnehmer·genutzte·Baustellenflächen,·Zufahrtsstraßen·und·Arbeitsflächen·sind ständig·sauber·zu·halten.·Der·anfallende·Schutt·o.ä.·ist·sofort·zu·beseitigen.·Gebühren·für·Container, Kippgebühren·usw.·trägt·der·Auftragnehmer.·Verbrennung·von·Material·an·Ort·und·Stelle·ist verboten. Materialien·sind·sachgemäß·zu·lagern.·Der·Umfang·und·die·Lage·sind·mit·der·Bauleitung abzustimmen.
  Andere·am·Bau·Beteiligte·dürfen·nicht·behindert·werden. Gegebenfalls·sind·Materialien·kostenfrei·umzusetzen. Der·öffentliche·Straßenraum·ist·sofort,·der·Arbeitsbereich·ist·wenigstens·zu·jedem·Wochenende·zu säubern.

8.5.·Zur·Ausführung·freigegebene·Werk-·und·Montagepläne·sind·umgehend·auf·Übereinstimmung mit·dem·Auftrag·zu·prüfen·und·eventuelle·Veränderungen·sind·vor·Ausführung·der·Arbeiten schriftlich·der·Bauleitung·mitzuteilen.

8.6.·Alle·Stoffe·und·Bauteile·die·der·Auftragnehmer·zu·liefern·hat,·müssen·ungebraucht·und·für·den jeweiligen·Verwendungszweck·geeignet·sein. Die·Produkte·müssen·aufeinander·abgestimmt·sein.·Sie·dürfen·sich·nicht·negativ·beeinflussen. Die·Herstellervorschriften·sind·zu·beachten·und·anzuwenden. Produktbezogenen·Anweisungen·sind·Folge·zu·leisten.

8.7.·Die·gesetzlichen·Unfallverhütungsvorschriften·auf·der·Baustelle·sind·strikt·zu·beachten.

8.8·Der·Auftragnehmer·hat·für·die·Aufbewahrung·seiner·Werkzeuge,·Geräte,·Materialien·und Einrichtungs-·und·Einbaugegenstände·auf·oder·bei·der·Baustelle·ausschließlich·selbst·zu·sorgen·und alle·diese·Gegenstände·gegen·Entwendung,·Beschädigung·oder·Verlust·zu·schützen.

8.9.·Der·Auftragnehmer·ist·verpflichtet,·laufend·Bautageberichte·zu·führen·und·der·Bauleitung·wöchentlich·eine Durchschrift·unaufgefordert·zu·übergeben.

8.10.·Der·Auftragnehmer·hat·nach·jedem·Arbeitseinsatz·einen·betriebssicheren·Zustand·seiner·bis·dahin geleisteten·Arbeit·sicherzustellen·und·die·Leistung·bis·zur·Abnahme·angemessen·zu·schützen.

8.11.·Behinderungen·bei·der·Ausführung·sind·dem·Auftraggeber·auf·dem·Formular·des Auftraggebers·schriftlich·anzuzeigen·und·die·Dauer·und·der·Zeitpunkt·des·Entfalls·der·Behinderung zu·dokumentieren.

8.12.·Baustellenführungspersonal:·Der·jeweils·für·die·Leitung·der·Ausführung·bestellte·Vertreter muss·fachkundig·sein;·er·ist·dem·Auftraggeber·vor·Beginn·der·Ausführung·schriftlich·zu·benennen. Der·Auftraggeber·kann,·sofern·ein·zufriedenstellendes·Zusammenarbeiten·mit·den·Angestellten des·Auftragnehmers·nicht·möglich·ist,·die·Ablösung·verlangen.·Ein·Wechsel·des Baustellenführungspersonals·ist·nur·mit·Zustimmung·des·Auftraggebers·zulässig.

8.13.·Alle·schriftlichen·Äußerungen·des·Auftragnehmers·müssen·in·deutscher·Sprache·abgefasst sein.·Fremdsprachliche·schriftliche·Äußerungen·Dritter·(z.·B.·Bescheinigungen,·sonstige·Unterlagen von·Behörden·und·Privaten)·sind·mit·deutscher·Übersetzung·einzureichen.

8.14.·Der·Auftragnehmer·hat·dafür·zu·sorgen,·dass·während·der·Arbeit·auf·der·Baustelle,·sowie·bei den·Bausitzungen·ständig·eine·Person·anwesend·ist,·die·es·ermöglicht,·in·deutscher·Sprache·zu kommunizieren.

8.15·Der·Auftragnehmer·hat·keinen·Anspruch·auf·Überwachung·seiner·Leistung·durch·die·Bauleitung der·Bauherrschaft.·Die·Prüfungs-·und·Hinweispflicht·liegt·in·vollem·Umfang·beim·Auftragnehmer. Der·Arbeitsablauf·ist·mit·der·Bauleitung·abzustimmen·und·festzulegen. Die·Bauleitung·behält·sich·vor,·den·Arbeitsablauf·dem·Auftragnehmer·vorzuschreiben, falls·es·ihm·für den·Gesamtablauf·der·Baustelle·erforderlich·erscheint.

8.16.·Alle·Belange·in·der·Baudurchführung·sind·ausschließlich·mit·dem·Auftraggeber,·oder·dem bevollmächtigten·Architekturbüro·bzw.·Bauleitungsbüro·zu·besprechen. Veränderungen·gegenüber der Ausschreibung,·den·festgelegten·Bauplänen·oder·der·Statik·dürfen·nur·mit·schriftlicher·Genehmigung vorgenommen·werden.·Eigenverantwortliche·Änderungen·der·Ausführung·gegenüber·dem vereinbarten Leistungsumfang·sind·nicht·zulässig,·ihre·Folgen·gehen·zu·Lasten·des·Auftragnehmers.

9. Abnahmen / Kündigung

9.1·Es·wird·vereinbart,·dass·durch·den·Auftragnehmer·verlangte·Teilabnahmen·nach·der·Fertigstellung·derLeistung·vom·Auftraggeber·binnen·18·Werktagen·durchgeführt·werden. Die·dem·Auftraggeber·einzureichenden·Nachweise·oder·sonstigen·Unterlagen·für·die·Vorbereitung·der Teilabnahme·sind·dem·Auftraggeber·20·Tage·im·Voraus·zur·Prüfung·vorzulegen.

9.2.·Nach·Fertigstellung·aller·Arbeiten·und·nach·Abschluss·aller·erforderlichen·Fachabnahmen durch·Behörden·und·dergleichen·erfolgt·die·Abnahme·der·Gesamtleistung·aller·Gewerke·durch·die Bauleitung.
  Die·Erfüllung·der·Voraussetzungen·ist·anzuzeigen. Das·Gleiche·gilt·für·wesentliche,·später·nicht·mehr·zugängliche·Teile,·für·die·schon·während·der Ausführung·Teilabnahmen·erfolgen·müssen.
  Es·wird·ein·schriftliches·Protokoll·erstellt. Die·Inbetriebnahme·oder·Nutzung·auch·durch·nachfolgende·Gewerke·stellt·in·keinem·Fall·eine Abnahme·der·Leistungen·dar.

9.3.·Zu·den·Abnahmen·sind·alle·geforderten·Unterlagen,·Zeugnisse,·Nachweise, Bedienungsanleitungen·usw.·unaufgefordert·und·übersichtlich·geordnet·zu·übergeben. Zu·der·Schlussabnahme·ist·unaufgefordert·eine·Gewährleistungsbescheinigung·über·die ordnungsgemäße·Ausführung·der·Arbeiten·nach·den·einschlägigen·DIN·Vorschriften·zweifach vorzulegen.

9.4.·Sind·zu·dem·vereinbarten·Termin·die·Arbeiten·nicht·fertiggestellt, so·wird·die·Abnahme·insgesamt·abgebrochen·und·ein·neuer·Termin·vereinbart.

  Werden·vor,·bei·oder·nach·der·Abnahme·Mängel·an·der·Bauleistung·festgestellt,·so·beginnt·der Auftragnehmer spätestens·drei·Tage·nach·Kenntnisnahme·mit·der·Beseitigung. Grundsätzlich·sind·alle·Mängel·so·zu·beseitigen,·dass·der·vertraglich·zugesicherte·Zustand·und·die zugesicherte·Ausführung·hergestellt·werden.·Minderungen·und·Wandlungen·sind·ausgeschlossen. Bei·der·Mängelbeseitigung·sind·ggf.·andere·Gewerke·mit·einzubeziehen. Grundsätzlich·müssen·diese·Leistungen·von·den·beauftragten·Firmen·ausgeführt·werden,·bzw.·der Auftraggeber·benennt·diese. Alle·mittelbaren·und·unmittelbaren·Kosten·aus·der·Mängelbeseitigung·trägt·der·Verursacher.

  Zur·Schlussabnahme·sind·gewerkeweise·Bestands-·und·Revisionsunterlagen·zu·übergeben.
·  In·die Unterlagen·sind·alle·Nachaufträge·zu·integrieren.
  Zeichnungen·sind·kopierfähig·zu·übergeben.

9.5.·Prüfgebühren·und·Gebühren·für·amtliche·Abnahmen·trägt·der·Bauherr.·Ausgenommen·sind Prüfgebühren·für·vorgeschriebene·Eigen-·und·Baustoffüberwachung,·sowie·für·Wiederholungen,·die der·Auftragnehmer·zu·vertreten·hat.

10. Rechnungen / Zahlungen

10.1.·Die·Abrechnung·erfolgt·nach·tatsächlich·verbauten·Massen. Die·Aufmaßblätter·hat·der·Auftragnehmer·ohne·gesonderte·Vergütung·zu·erstellen. Die·Aufmaße·sind·positionsweise·aufzustellen·und·fortzuschreiben. Sie·sind·mit·der·à-Conto-Anforderung·einzureichen·und·sind·dann·unverändert·Grundlage·der Schlussrechnung. Es·werden·nur·tatsächlich·verbaute·Leistungen·und·Massen·anerkannt·und·abgerechnet.

10.2.·Stundenlohnarbeiten·sind·mit·der·jeweils·nächsten·Teilrechnung·zur·Abrechnung·vorzulegen. Die·ggfls.·zugehörige·Fotodokumentation·ist·den·Unterlagen·zur·Prüfung·beizulegen.

10.3.·Kann·eine·Freistellungserklärung·gem.·§·48·b·nicht·vorgelegt·werden,·so·sind·zum·Zwecke der·Abführung·der·Bauabzugssteuer·die·Steuernummer·und·das·zuständige·Finanzamt·dem Auftraggeber mitzuteilen.
  Der·Auftraggeber hat·dann·das·Recht·15·%·der·jeweils·fälligen·Zahlung·einzubehalten·und·an·das·zuständige Finanzamt·abzuführen. Legt·der·Auftragnehmer·keine·Freistellungserklärung·gem.·§·48·b·Einkommensteuergesetz·vor·und teilt·der·Auftragnehmer dem Auftraggeber·nicht·die·Steuernummer·und·das·zuständige·Finanzamt·mit,·so·können·die Rechnungen nicht·bearbeitet·werden·und·keine·Zahlungen·erfolgen. Soweit·der·Auftraggeber·für·einen·nicht·oder·zu·niedrig·abgeführten·Abzugsbetrag·vom·Finanzamt·in Anspruch·genommen·wird,·stellt·der·Auftragnehmer·dem·Auftraggeber·von·allen·damit zusammenhängenden Ansprüchen·frei.

10.4.·Die·Schlussrechnung·ist·spätestens·drei·Monate·nach·mängelfreier·Schlussabnahme vorzulegen. Erfolgt·die·Vorlage·auch·nach·schriftlicher·Aufforderung·der·Bauleitung·oder·des·Architekten·nach Ablauf·dieser·Frist·nicht·innerhalb·von·10·Werktagen,·so·wird·die·Schlussrechnungssumme·vom Bauleiter·bzw.·Architekten·ermittelt. Der·entstehende·Aufwand·wird·bei·der·Rechnung·abgezogen.·Die·ermittelte·Summe·wird·dem Auftragnehmer·als Schlusszahlung·gemäß·VOB·bekannt·gegeben.

  Schlussrechnungen·sind·einschließlich·der·erforderlichen·Unterlagen,·wie Abrechnungszeichnungen,·Massenaufstellungen,·Aufmaßzeichnungen,·Stücklisten,·Stahlauszüge usw.·nach·Abnahme·der·Bauleistung·innerhalb·der·o. g.·Frist·vorzulegen. Rechnungen·ohne·die·notwendigen·Unterlagen·werden·dem·Auftragnehmer·unbearbeitet·zur Vervollständigung·zurückgegeben.

10.5.·Bei·Rückforderungen·des·Auftraggebers·aus·Überzahlungen·(§·812·ff.·BGB)·kann·sich·der Auftragnehmer·nicht·auf·Wegfall·der·Bereicherung·(§·818·Abs.·3·BGB)·berufen.

10.6.·Im·Falle·der·Überzahlung·hat·der·Auftragnehmer·den·überzahlten·Betrag·zu·erstatten. Leistet·er·innerhalb·von·14·Kalendertagen·nach·Zugang·des·Rückforderungsschreibens·nicht, befindet·er·sich·ab·diesem·Zeitpunkt·mit·seiner·Zahlungsverpflichtung·in·Verzug·und·hat Verzugszinsen·in·Höhe·von·8·%·über·dem·Basiszinssatz·des·§·247·BGB·zu·zahlen.

11. Gewährleistung

Die·Gewährleistungsfristen·betragen:

- Fünf·Jahre·für·alle·Bauleistungen·und·Bauteile·aus·diesem·Auftrag, für·die·Funktion·des·gesamten·Gebäudes,·einzelner·Teile·und·der·technischen·Anlagen, einschließlich·aller·Beschläge·und·sonstiger·von·Hand·zu·bewegender·Teile.

- Drei·Jahre·für·sämtliche·Anstriche·innen·und·außen.

- Zwei·Jahre·für·alle·drehenden·und·sich·bewegenden·Teile, Motoren,·Pumpen,·Verschleißteile,·z.·B.·Keilriemen·usw.

- Ein·Jahr·für·alle·elektronischen·Bauteile.

- Sechs·Monate·für·alle·Leuchtmittel.

12. Veröffentlichungen, Vervielfältigungen, Medienberichterstattung

12.1.·Der·Auftragnehmer·darf·Veröffentlichungen·über·die·Leistung·nur·mit·vorheriger·schriftlicher Zustimmung·des·Auftraggebers·vornehmen.

12.2.·Der·Auftraggeber·darf·die·vom·Auftragnehmer·beschafften·Ausführungsunterlagen·für·die Durchführung·der·Leistung·und·ihre·Erhaltung·vervielfältigen·und·verwenden,·für·andere·Zwecke·nur mit·Zustimmung·des·Auftragnehmers.

13. Haftung der Vertragsparteien, Mitteilung von Bauunfällen

13.1.·Entsteht·einem·Dritten·im·Zusammenhang·mit·der·Leistung·durch·das·Verschulden·des Auftragnehmers·oder·dessen·Erfüllungsgehilfen·ein·Schaden,·so·haftet·im·Innenverhältnis·der Vertragsparteien·der·Auftragnehmer·allein.·Der·Auftragnehmer·verpflichtet·sich·insoweit,·der Auftraggeber·von·allen·gegen·diese·erhobenen·Ansprüchen·Dritter·freizustellen.

13.2.·Die·Bewachung·und·Verwahrung·der·Bauunterkünfte,·Arbeitsgeräte,·Arbeitskleider·usw.·des Auftragnehmers·oder·seiner·Erfüllungsgehilfen·-·auch·während·der·Arbeitsruhe·-·ist·Sache·des Auftragnehmers;·der·Auftraggeber·ist·dafür·nicht·verantwortlich,·auch·wenn·sich·diese Gegenstände·auf·ihren·Grundstücken·befinden.

13.3.·Hat·der·Auftraggeber·aufgrund·gesetzlicher·Vorschriften·Erfüllungsgehilfen·des Auftragnehmers·Ersatz·zu·leisten,·so·steht·ihm·der·Rückgriff·gegen·den·Auftragnehmer·zu,·wenn·der Schaden·durch·Verschulden·des·Auftragnehmers·oder·seiner·Erfüllungsgehilfen·verursacht·worden ist.·Hat·ein·Verschulden·des·Auftraggebers·oder·ihrer·Erfüllungsgehilfen·mitgewirkt,·so·findet·§·254 BGB·Anwendung.

14. Sonstiges

14.1.·Jede·Änderung·oder·Ergänzung·des·Vertrages·bedarf·zu·ihrer·Rechtswirksamkeit·der Schriftform. Zwischen·dem·Auftragnehmer,·dem·Architekten·oder·der·örtlichen·Bauführung·ohne·Zustimmung des·Bevollmächtigten·des·Auftraggebers·vereinbarte·Vertragsänderungen·oder·Nebenabreden·sind unzulässig·und·unwirksam.

14.2.·Soweit·insbesondere·Verschleißteile·nicht·durch·DIN-Normen·in·ihrer·Austauschbarkeit festgelegt·sind,·ist·der·Auftragnehmer·verpflichtet,·Gegenstände·zu·liefern·und·einzubauen,·für welche·auf·dem·deutschen·Herstellermarkt·ständig·passende·Ersatzteile·zu·erhalten·sind.

14.3.·Alle·sich·aus·den·Vorbemerkungen,·Allgemeinen·Regelungen·für·Bauarbeiten·jeder Art·und·den·ZTV·ergebenen·Leistungen·sind·Nebenleistungen,·sofern·diese·im Leistungsverzeichnis·keine·besondere·Erwähnung·gefunden·haben. Diese·Leistungen·sind·in·die·Einheitspreise·einzukalkulieren.

14.4.·Dem·Bieter·wird·empfohlen,·sich·vor·Angebotsabgabe·über·die·Baustelle und·die·örtlichen·Gegebenheiten·und·Randbedingungen·zu·informieren. Spätere·Forderungen·für·Erschwernisse·aus·Unkenntnis·der·Örtlichkeit·können nicht·gewährt·werden.·Besichtigungstermine·sind·mit·dem·Auftraggeber·abzustimmen.

14.5.·Der·Auftragnehmer·erklärt·sein·Einverständnis,·dass·im·Rahmen·der·Durchführung·des Vertrages·und·der·Erbringung·seiner·Leistung·personenbezogene·Daten·veröffentlicht·und·an andere·Unternehmen·und·Personen·weitergegeben·werden,·die·im·Rahmen·des·Bauvorhabens·tätig sind.

  Der·Auftragnehmer·wird·mit·seinen·Mitarbeitern·vorab·vereinbaren,·dass·diese·in·eine entsprechende Veröffentlichung·und·Weitergabe·von·Mitarbeiterdaten·mit·Personenbezug·ebenfalls·einwilligen. Die·Einwilligung·umfasst·insbesondere·die·Veröffentlichung·von·personenbezogenen·Daten·in Protokollen·und·Mängeldokumentationen.

  Auf·Wunsch·des·Auftraggebers·ist·vom·Auftragnehmer·ein·Nachweis·zu·erbringen,·dass·die Einwilligung·der·Mitarbeiter·eingeholt·wurde.·Der·Auftragnehmer·haftet·für·alle·Aufwände, Verzögerungen·und·Schäden,·die·durch·die·Verletzung·dieser·Pflicht·entstehen.

14.6.·Der·Auftragnehmer·versichert,·dass·er·Mitglied·der·zuständigen·Berufsgenossenschaft·ist·und seine·Verpflichtungen·gegenüber·dieser,·sowie·gegenüber·den·Sozialversicherungsträgern·voll·erfüllt hat.

14.7.·Sind·einzelne·Bestimmungen·des·Vertrages·unwirksam,·so·gelten·dessen·ungeachtet·die anderen·Bestimmungen·in·vollem·Umfang·weiter.·Die·durch·das·Ungültigwerden·einzelner Bestimmungen·entstehenden·Lücken·sind·durch·sinngemäße·Auslegung·des·Vertrages·und·nach Treu·und·Glauben·auszufüllen.

## ALLGEMEINE TECHNISCHE VERTRAGSBEDINGUNGEN
ALLGEMEINE TECHNISCHE VERTRAGSBEDINGUNGEN ǀ BAUARBEITEN JEDER ART I DIN 18299

Die·Angaben·zur·Baustelle·orientieren·sich·an·der·Gliederung·der·DIN 18299.
Die·Überschriften·der·Einzelpunkte·wurden·gekürzt·und·sind·vollumfänglich·in·Punkt·0
"Hinweise für·das·Aufstellen·der·Leistungsbeschreibung"·der·DIN·18299·einzusehen.

0.1 Angaben zur Baustelle
Bei·dem·Vorhaben·handelt·es·sich·um·den·Neubau·des·Feuerwehrgerätehauses·mit Fahrzeughalle·für·fünf·Fahrzeuge,·Umkleiden,·Werkstatt-·und·Lagerbereich·und·Verwaltungs-, Einsatz-·und·Schulungsräumen·in·einem·dreigeschossigen·Gebäude. Die·Fahrzeughalle·wird·mit·einem·Geschoss·überbaut.

0.1.1 Lage der Baustelle
Das·zu·bebauende·Grundstück·befindet·sich·im·Zentrum·der·Stadt·Isselburg.
Das·Grundstück·kann·über·die·Straße·"Münsterdeich"·angefahren·werden.
Baumaterial·wird·auf·dem·Baugrundstück·bzw.·auf·dem·benachbarten·Baufeld·für·die·Parkplätze gelagert.
Stellplätze·für·Firmenfahrzeuge·sind·begrenzt·auf·dem·Baugrundstück·vorhanden.
Personalwagen·können·nach·Rücksprache·mit·dem·Auftraggeber·auf·dem·Grundstück·vorgesehen werden.
Die·Bauleitung·ist·berechtigt,·Firmenfahrzeuge·auf·der·Baustelle·tätiger·Firmen,·die·die Baustellenzuwegung·behindern·oder·blockieren,·zu·Lasten·und·auf·Rechnung·des Fahrzeughalters·ohne·Vorankündigung·abschleppen·zu·lassen.

0.1.2 Klimatische und betriebliche Bedingungen
Keine·besonderen·bekannt.

0.1.3 Art und Lage der baulichen Anlage
Siehe·Planunterlagen.

0.1.4 - Frei -

0.1.5 Freizuhaltende Flächen
Baustellenzufahrt,·Uferstreifen·entlang·der·Issel,·weitere·sind·vor·Baubeginn·mit·dem·Bauherrn·und·der Objektüberwachung·abzustimmen.

0.1.6 Transporteinrichtungen und Transportwege
Der·Materialtransport·erfolgt·innerhalb·des·Gebäudes·händisch,·oder·mit·handbetriebenen Transporthilfsmitteln·mit·Gummibereifung·und·ausschließlich·innerhalb·der·ausgeschriebenen Arbeitszeitfenster.
Die·Anlieferung·von·Material·zur·Baustelle·(außerhalb·des·Gebäudes)·kann·über·die Baustellenstraßen·stattfinden.
Lieferungen·außerhalb·der·Arbeitszeitfenster·sind·vorab·mit·der·Bauleitung·abzustimmen.

0.1.7 Anschlüsse für Wasser und Strom
Wasser-·und·Stromanschlüsse·werden·durch·das·Gewerk·Rohbau·erstellt.
Die·Anschlussmöglichkeiten·für·die·Gewerke·(Stromverteiler,·Wasserzapfstelle)·werden·durch das·Gewerk·Rohbau·hergestellt.

Die·Kosten·zum·Verbrauch·von·Wasser·und·Energie·trägt·der·Auftragnehmer.
Die·Kosten·für·den·Verbrauch·von·Baustrom·und·Bauwasser·werden·bei·der·Schlussrechnung mit·0,5 %·der·Bruttosumme·abgezogen,·wenn·nicht·eine·Zahlung·des·Verbrauchs·direkt·an·den Versorger·gezahlt·wird.
Dies·hat·der·Auftragnehmer·bei·der·Preisermittlung·zu·berücksichtigen.

0.1.8 Einrichtungsflächen
Siehe·Besondere·Vertragsbedingungen·und·Baustelleneinrichtungsplan.

0.1.9 Baugrund
Siehe·Baugrundgutachten.

0.1.10 Hydrologische Werte
Siehe·Baugrundgutachten.

0.1.11 Umweltrechtliche Vorschriften
Gesetzliche·Vorgaben·und·sonstige·Regeln·sind·zu·beachten.

0.1.12 Vorgaben zur Entsorgung
Siehe·Leistungspositionen.

0.1.13 Schutzgebiete und Schutzzeiten
Die·gesetzlichen·Ruhezeiten·sind·einzuhalten.
Bei·den·Bauarbeiten·ist·ein·Schutzstreifen·entlang·der·Issel·von·etwa·3 m·freizuhalten.

0.1.14 Besondere Schutzmaßnahmen
Alle·einschlägigen·Unfallverhütungsvorschriften·und·Arbeitsschutzbestimmungen (Arbeitsstättenverordnung·und·Arbeitsstättenrichtlinie)·sind·zwingend·zu·beachten·und einzuhalten.
Alle·Beschäftigten·von·Firmen·sind·verpflichtet,·diese·Bestimmungen·und·Vorschriften einzuhalten.
Die·Beschäftigten·haben·sich·vor·Beginn·der·Arbeiten·über·die·Sicherheitsmaßnahmen ausreichend·zu·informieren.
Der·ausliegende·SIGE-Plan·(Sicherheits- und·Gesundheitsplan)·ist·während·der·gesamten Ausführung·zu·beachten.
Den·Weisungen·des·SIGEKO·(Sicherheits-·und·Gesundheitschutzkoordinators)·ist·umgehend und·zwingend·Folge·zu·leisten. Hiermit·wird·eindringlich·auf·die·Benutzung·der Sicherheitskleidung·und·die·persönliche·Schutzausrüstung·hingewiesen.
Es·besteht·Helmpflicht während·der·gesamten·Bauphase.
Der·Auftragnehmer·verpflichtet·sich,·alle·Mitarbeiter·mit·den·Sicherheitsmaßnahmen·auf·der·Baustelle vertraut·zu·machen.
Die·Regeln·der·Berufsgenossenschaft,·sowie·der·SIGE-Plan·sind·von·allen·am·Bau·beteiligten·zu beachten.
Dem·Auftragnehmer·obliegen·alle·zur·Sicherung·der·Baustelle·im·Rahmen·seines·Arbeitsumfanges erforderlichen·Maßnahmen·in·voller·eigener·Verantwortung.·Hierzu·gehören·auch·die·evtl. Verkehrssicherung·einschl.·der·Vorhaltung·der·notwendigen·Verkehrsbeschilderung.
Evtl.·entstehende·Kosten·für·die·Anmietung·von·Straßenland,·sowie·die·notwendige·Abstimmung mit·den·Behörden·sind·Sache·des·Auftragnehmer·und·sind·selbstständig·und·eigenverantwortlich auszuführen.
Für·gefährliche·Arbeiten·ist·eine·Gefährdungsbeurteilung·zu·erstellen.
Sämtliche·aufgeführten·Maßnahmen·sind·als·Nebenleistungen·in·die·Einheitspreise einzukalkulieren.

0.1.15 Abwasser- und Versorgungsleitungen
Gem.·Leitungsauskünften.

0.1.16 Hindernisse im Bereich der Baustelle
Keine·bekannt.

0.1.17 Bestätigung zu Erkundungsarbeiten, Kampfmittel
Das·Gelände·wurde·vorab·im·Zuge·der·Baugrundverbesserung·nach·Kampfmitteln·untersucht.
Alle·Arbeiten·sind·mit·der·gebotenen·Vorsicht·auszuführen.

0.1.18 Besondere Eigentümeranordnungen
Zum·Schutze·der·Bewohner·der·Anlage,·der·Nachbarn·und·der·Öffentlichkeit·sind·durch·den Auftragnehmer·hinreichende·Maßnahmen·zu·ergreifen·hinsichtlich·Lärm,·Emissionen·und Verkehrssicherheit.
Die·Maßnahme·befindet·sich·im·Zentrum·der·Stadt·gegenüber·der·Kirche und·dem·Pfarrheim.
Entsprechend·soll·die·Baustelle·ein·geordnetes·und·sauberes·Bild·bieten.
Bei·Bedarf·kann·eine·Baureinigung·zu·Lasten·der·beteiligten·Baufirmen·erfolgen.
Ferner·siehe·Besondere·Vertragsbedingungen·oder·Leistungspositionen.

0.1.19 Art und Umfang von Schadstoffbelastungen
Siehe·Baugrundgutachten.

0.1.20 / 21 Art und Zeit der Vorarbeiten / Arbeiten anderer Unternehmer
Die·zeitlichen,·baulichen·und·räumlichen·Abhängigkeiten·zu·anderen·Gewerken,·sowie·die·Art der·Vorarbeiten·sind·den·einzelnen·Leistungspositionen·und·dem·Terminplan·zu·entnehmen.

0.1.22 Stoffe und Bauteile
Es·sind·nur·neue·und·ungebrauchte·Baustoffe·und·Bauteile·zu·verwenden.

0.2 Angaben zur Ausführung

0.2.1 Besondere Erschwernisse während der Ausführung
Siehe·Leistungspositionen,·Lage·im·Zentrum,·Lage·an·der·Issel.

0.2.2 Besondere Schutz- und Sicherheitsmaßnahmen
Siehe·Leistungspositionen.

0.2.3 Besondere Anforderung an Baustellen- und Entsorgungseinrichtung
Die·Abfallentsorgung·ist·getrennt·nach·Abfallschlüsseln·der·AVV·nur·in·zugelassenen Entsorgungseinrichtungen·vorzunehmen.

0.2.4 Verkehrssicherung, Verkehrsregelung
-·Maßnahmen·für·die·Inanspruchnahme·von·öffentlichen·Verkehrsflächen·für·die·eigenen Leistungen·sind·vom·Auftragnehmer·ohne·besondere·Vergütung·eigenständig·bei·den·zuständigen Behörden·zu·beantragen,·mit·diesen·abzustimmen,·vorzunehmen,·vorzuhalten·und·zu·räumen.
-·Ansonsten·siehe·Leistungspositionen.

0.2.5 Besondere Anforderungen Gerüste
Siehe·Leistungspositionen.

0.2.6 Mitbenutzung fremder Gerüste / Baustelleneinrichtung
-·Sämtliche·zur·Leistungserbringung·erforderliche (Roll-)Gerüste·und·Einrichtungen·müssen·in·die·Einheitspreise·einkalkuliert·werden.
-·Ansonsten·siehe·Leistungspositionen / ZTV.

0.2.7 Vorhaltung Gerüste
Siehe·Leistungspositionen.

0.2.8 Verwendung von Recyclingstoffen
Siehe·Vertragsbedingungen·und·Leistungspositionen.

0.2.9 Anforderungen an Recyclingstoffe und an nicht genormte Stoffe und Bauteile
Siehe·Vertragsbedingungen·und·Leistungspositionen.

0.2.10 Besondere Anforderungen an Stoffe und Bauteile
Siehe·Vertragsbedingungen·und·Leistungspositionen.

0.2.11 Art und Umfang von Eignungs- und Gütenachweisen
Siehe·Vertragsbedingungen·und·Leistungspositionen.

0.2.12 Verwendung von auf der Baustelle gewonnenen Stoffe
Siehe·Leistungspositionen.

0.2.13 Art der zu entsorgenden Böden, Stoffe und Bauteile
Siehe·Leistungspositionen.

0.2.14 Vom Auftraggeber beigestellte Stoffe / Bauteile
Nicht·vorgesehen,·siehe·Leistungspositionen.

0.2.15 Abladen / Lagern / Transport von Stoffen / Bauteilen durch Auftraggeber
Nicht·vorgesehen.

0.2.16 Leistungen für andere Unternehmer
Siehe·Leistungspositionen.

0.2.17 Mitwirken beim Einstellen von Anlagenteilen
Nicht·vorgesehen.

0.2.18 Benutzung von Teilen der Leistung vor der Abnahme
Gem.·dem·üblichen·zu·erwartenden·Baustellenfortschritt·durch·Nachfolgegewerke,
gem.·Vertragsbedingungen.

0.2.19 Wartungsverträge
Nicht·vorgesehen.

0.2.20 Abrechnung nach Zeichnungen oder Tabellen
Siehe·Leistungspositionen.

## Zusätzliche Technische Vertragsbedingungen (ZTV)
Zusätzliche Technische Vertragsbedingungen (ZTV)

ZTV 01
Sämtliche Leistungen verstehen sich mit auftragnehmerseitiger Lieferung aller erforderlichen Stoffe (Baustoffe, Bauhilfsstoffe und Betriebsstoffe), sofern im Leistungsverzeichnis nicht bauseitige Lieferung ausdrücklich vermerkt ist, in vollständig abgeschlossener Arbeit / Leistungserbringung, unabhängig von der Stelle und der Bauhöhe im Bauwerk.

ZTV 02
Die Grundreinigung umfasst die Reinigung von Einzelflächen in unterschiedlichster Größe (auch Kleinflächen und Teilflächen mit Materialwechseln in der Fläche).

ZTV 03
Zu beseitigen / reinigen sind die bauüblichen Verschmutzungen, wie z. B. Putzreste, Öl- und bituminöse Verschmierungen, Zement- und Kalkschleier, Abriebspuren aller Art, vor allem auf Fliesen-, Betonwerk- und Natursteinflächen. Verpackungsresten (auch Folien) und Abfallstoffe aller Art (auch Glas und Kunststoffe) inkl. der fachgerechten Entsorgung, Baustäube und Bauschutt, Farbreste und Farbverschmutzungen, Silikon- und andere Versiegelungsreste. Je nach Notwendigkeit ist die Reinigung trocken und / oder feucht / nass, bzw. unter Verwendung spezifischer Reinigungsmethoden gemäß Herstellervorgaben durchzuführen. Mehrmaliges Behandeln der Flächen ist zu berücksichtigen und in die Einheitspreise einzukalkulieren.

ZTV 04
Das Reinigungsergebnis ist ein nutzungsreiner Zustand des Gebäudes.

ZTV 05
Die Fertigstellung der Grundreinigung ist bereichs- oder abschnittsweise der Objektüberwachung anzuzeigen.

ZTV 06
Ein erhöhter und daher zusätzlich zu vergütender Aufwand kann nur bei außergewöhnlicher, hartnäckiger Verschmutzung geltend gemacht werden und ist zwingend mit der Objektüberwachung vor Beginn der Arbeiten abzustimmen. Nachträgliche Meldungen bleiben unberücksichtigt.

ZTV 07
Alle sich aus den Zusätzlichen Technischen Vertragsbedingungen (ZTV) ergebenden Leistungen sind - soweit nicht in den einzelnen Leistungspositionen bereits erwähnt - in die Einheitspreise der einzelnen Leistungspositionen einzurechnen.

## 33 BAUREINIGUNGSARBEITEN

### Titel 01 BAUREINIGUNGSARBEITEN

#### Untertitel 01.01 GEBÄUDEREINIGUNG / GRUNDREINIGUNG

**01.01.001 Bodenbeläge grob reinigen**
Bodenflächen aus PVC-, Linoleum-, Kautschuk-, Parkett-, Holzpflaster-, Fliesenbelägen oder Rüttelboden reinigen durch Fegen mit einem feinen Besen, Kehrgut laden und aus dem Gebäude schaffen, einschließlich Entsorgung der anfallenden Schuttreste, bestehend aus z. B. Gips-, Mörtel-, Farb-, Verpackungs-, Holzresten, usw. in Containern (Container in gesonderter Position beschrieben und vergütet).

Das zeitversetzte, mehrmalige Anreisen wird in gesonderter Position beschrieben und vergütet.

Diese Leistung ist nur auf besondere Anweisung der Objektüberwachung auszuführen.
Menge: 1195,000 m²

**01.01.002 Bodenbeläge feucht Wischen**
Grob gereinigte Bodenbeläge reinigen durch feucht Wischen. Das zeitversetzte, mehrmalige Anreisen wird in gesonderter Position beschrieben und vergütet.

Diese Leistung ist nur auf besondere Anweisung der Objektüberwachung auszuführen.

Die Bodenbeläge sind dreimal zeitversetzt feucht zu wischen.
Menge: 1117,000 m²

**01.01.003 Zulage An- und Abfahrt**
Zulage zu den vorbeschriebenen Positionen für das zeitversetzte, mehrmalige Anreisen der gesamten Kolonne zur Ausführung der Leistung.

Diese Leistung ist nur auf besondere Anweisung der Objektüberwachung auszuführen.
Menge: 3,000 St

**01.01.004 Baumischabfallcontainer (abschließbar)**
Baumischabfallcontainer, abschließbar, aufstellen, vorhalten und entsorgen, (inkl. Deponiegebühr und Nachweis der Tonnage für Baumischabfall).

Abfallschlüsselnummer: 170904 gemäß AVV
Rauminhalt:  7 m³
Länge:  Ca. 374 cm
Breite:  Ca. 200 cm
Höhe:  Ca. 150 cm

Entsorgen einschließlich Entsorgungskosten und Kippgebühr / Verbrauchskosten. Bedarf wird ausschließlich durch die Objektüberwachung angemeldet. Lieferscheine sind den Bautageberichten beizufügen und gelten als Abrechnungsgrundlage.
Menge: 1,000 t

**01.01.005 Reinigung Sonnenschutz Raffstore**
Reinigung außenliegender Sonnenschutz als Raffstore (Motor). Ausführung in allen Höhenlagen, einschließlich aller Blenden, Reinigung von innen.

Abrechnung:  Einseitige Ansichtsfläche
Material:  Lamellen
Menge: 140,000 m²

**01.01.006 Reinigung Kunststofffenster mit Aluminium-Deckschale**
Glas- und Rahmengrundreinigung der Kunststofffenster mit Aluminium-Deckschale, innen und außen, einschließlich Innenfensterbank aus Naturstein bzw. Fliesen, Außenfensterbank aus Aluminium, sowie sämtliche Falze und Beschläge, Ausführung in allen Höhenlagen.
Menge: 170,000 m²

**01.01.007 Reinigung Aluminium-Glaselemente, Außenfenster- und Türen**
Glas- und Rahmengrundreinigung (Zargenreinigung) der Aluminium-Glaselemente / Aluminium-Türelemente, beidseitig, einschließlich Innenfensterbank aus Naturstein bzw. Fliesen, Außenfensterbank aus Aluminium, sowie sämtliche Falze und Beschläge, Ausführung in allen Höhenlagen.
Menge: 45,000 m²

**01.01.008 Reinigung Aluminium-Glaselemente, Innenelemente**
Glas- und Rahmengrundreinigung (Zargenreinigung) der Aluminium-Glaselemente / Aluminium-Türelemente und Ganzglasgeländer, beidseitig, einschließlich sämtlicher Falze und Beschläge.
Menge: 23,000 m²

**01.01.009 Reinigung Holz-Türelemente 1-flg., 63,5 bis 113,5 x 213,5 bis 250 cm**
*** Bezugsbeschreibung
Reinigung Holz-Türelemente, beidseitig, einschließlich Stahlumfassungszarge. Innentüren bestehend aus Stahlumfassungszargen, Maulweite bis 40 cm und kunststoffbeschichteten Holztürblättern, Normfalz ca. 25,5 x 13 mm, Drückergarnitur / Bänder aus Edelstahl.

Abmessung - Rohbaumaß:
Breite: 63,5 bis 113,5 cm
Höhe: 213,5 bis 250 cm
Menge: 32,000 St

**01.01.010 Reinigung Holz-Türelemente 1-flg., 126 bis 151 x 213,5 bis 250 cm**
*** wie Position 01.01.009
Breite: 126 bis 151 cm
Menge: 1,000 St

**01.01.011 Reinigung Holz-Türelemente 2-flg., 152 bis 201 x 213,5 bis 250 cm**
*** wie Position 01.01.009
2-flg.
Breite: 152 bis 201 cm
Menge: 1,000 St

**01.01.012 Reinigung Holz-Türelemente 1-flg., mit Seitenteil, 152 bis 201 x 213,5 bis 250 cm**
*** wie Position 01.01.009
Mit Seitenteil.
Breite: 152 bis 201 cm
Menge: 2,000 St

**01.01.013 Reinigung Stahltürelemente 1-flg., 63,5 bis 113,5 x 213,5 bis 250 cm**
*** Bezugsbeschreibung
Reinigung Stahltürelemente, beidseitig, einschließlich Eck-/ Umfassungszarge. Innentüren bestehend aus Eck-/ Umfassungszargen, Maulweite bis 40 cm und Stahltürblättern, Oberfläche lackiert, Drückergarnitur / Bänder aus Edelstahl.

Abmessung - Rohbaumaß:
Breite: 63,5 bis 113,5 cm
Höhe: 213,5 bis 250 cm
Menge: 1,000 St

**01.01.014 Reinigung Stahltürelemente 2-flg., 151 bis 201 x 213,5 bis 250 cm**
*** wie Position 01.01.013
2-flg.

Breite: 151 bis 201 cm
Menge: 2,000 St

**01.01.015 Zulage Reinigung Obentürschließer**
Zulage zu den vorbeschriebenen Positionen der Türelemente, für die Reinigung der Obentürschließer.
Menge: 13,000 St

**01.01.016 Reinigung Aufzugs-Teleskop-Türelemente**
Reinigung Aufzugs-Teleskop-Türelemente, beidseitig, einschließlich Zarge bestehend aus Aluminium / Edelstahl.

Abmessung - Rohbaumaß:
Breite: 110 bis 150 cm
Höhe: 200 bis 250 cm
Menge: 3,000 St

**01.01.017 Reinigung Aufzugskabine**
Reinigung Aufzugskabine einschließlich Fußboden aus Fliesenbelag.

Grundfläche: Bis 5 m²
Menge: 1,000 St

**01.01.018 Reinigung Sauberlaufzone**
Matte aufnehmen und mit einem kräftigen Wasserstrahl oder Hochdruckreiniger abspritzen. Chemikalien, Öl und Fette mit einem neutralen Reinigungsmittel in handwarmen Wasser abspülen. Keine Lösungsmittel auf Basis von Chlorkohlenwasserstoff einsetzen.
Menge: 6,000 m²

**01.01.019 Bauschluss-/ Bauendreinigung für PVC-Belag**
Bauschluss-/ Bauendreinigung der PVC-Beläge.

- Reinigung im Nasswischverfahren mit neutralem Reinigungsmittel / Wischpflegemittel mit dem Mopp oder
- Nassreinigung mit der Einscheibenmaschine, einem rotem Pad oder Melamine Pad z. B. 3M und neutralem Reinigungsmittel / Wischpflegemittel.
- Schmutzflotte aufnehmen.
- Mit klarem Wasser gründlich nachspülen und wieder aufnehmen.
- Boden trocknen lassen.
- Polieren mit einer Einscheibenmaschine auf abgereinigtem Belag verbessert die Optik und erleichtert die laufende Unterhaltsreinigung.

Die Ausführung der Leistung hat vor Übergabe an den Nutzer zu erfolgen. Eventuell zusätzlich erforderliche Anfahrten sind einzukalkulieren.
Hinweise der Belags- und Reinigungsmittelhersteller sind zu beachten.
Menge: 192,000 m²

**01.01.020 Reinigung Holz-Sockelleisten**
Reinigung Holz-Sockelleisten, Höhe ca. 7,5 cm, nach Herstellervorschrift.
Menge: 175,000 m

**01.01.021 Reinigung Bodenfliesen**
*** Bezugsbeschreibung
Reinigung Bodenfliesen durch feucht Wischen, einschließlich Entfernen Zementschleier, verschiedene Formate und Oberflächen, teilweise mit bodengleicher trittsicherer Dusche.
Menge: 560,000 m²

**01.01.022 Reinigung Rüttelboden**
*** wie Position 01.01.021
Rüttelboden.
Menge: 365,000 m²

**01.01.023 Reinigung Wandfliesen**
Reinigung Wandfliesen / verflieste Fensterbänke durch feucht Wischen, einschließlich Entfernen Zementschleier, verschiedene Formate, Oberfläche eben, Höhe bis 300 cm.
Menge: 75,000 m²

**01.01.024 Reinigung Fliesensockel**
Reinigung Sockel aus Naturwerkstein, Höhe ca. 10 cm, durch feucht Wischen.
Menge: 570,000 m

**01.01.025 Reinigung Bodenfliesen als Treppenstufen**
Reinigung Bodenfliesen als Treppenstufen durch feucht Wischen, einschließlich Sockelleisten.

Steigungsverhältnis: Ca. 17,5 / 30 cm

Stufenbreite:  Ca. 130 cm

Abgerechnet wird die einzelne Stufe (Trittstufe einschließlich Setzstufe).
Menge: 40,000 m

**01.01.026 Reinigung Plattenheizkörper**
Plattenheizkörper inkl. Anschlussleitungen, Abdeckungen, Aufhängungen, Abstandhalter, Verschraubungen, Thermostatkopf etc. in verschiedenen Größen durch feucht Wischen reinigen.

Abrechnung je m² Ansichtsfläche des Heizkörpers.

Einzelgröße:  Ca. 90 x 60 cm bis 140 x 60 cm
Menge: 10,000 m²

**01.01.027 WC-Topf und Urinal reinigen**
WC-Topf und Urinal durch feucht Wischen reinigen.
Menge: 14,000 St

**01.01.028 Waschtischanlage reinigen**
Waschtischanlage aus Keramik durch feucht Wischen reinigen, einschließlich Armaturen.

Abmessung:
Breite:  Ca. 60 cm
Tiefe:  Ca. 50 cm
Menge: 11,000 St

**01.01.029 Spiegel reinigen**
Spiegel durch feucht Wischen reinigen, ca. 60 x 60 bis 80 x 130 cm.
Menge: 11,000 St

**01.01.030 Spiegelablage reinigen**
Spiegelablage aus Keramik durch feucht Wischen reinigen.

Abmessung:
Breite:  Ca. 60 cm
Tiefe:  Ca. 10 cm
Menge: 11,000 St

**01.01.031 Ausgussbecken reinigen**
Ausgussbecken aus Stahlblech durch feucht Wischen reinigen, einschließlich Armaturen.

Abmessung:
Breite:  Ca. 60 cm
Tiefe:  Ca. 50 cm
Menge: 2,000 St

**01.01.032 Reinigung bodengleiche Dusche**
Duscheinlauf und Armatur, bodengleiche Dusche durch feucht Wischen reinigen.

Abmessung:
Länge:  100 bis 150 cm
Breite:  100 bis 150 cm
Menge: 6,000 St

**01.01.033 Einbauwaschtisch reinigen**
Einbauwaschtisch aus Keramik durch feucht Wischen reinigen, einschließlich Armaturen.

Abmessung:
Breite:  Ca. 60 cm
Tiefe:  Ca. 50 cm
Menge: 2,000 St

**01.01.034 Einbauspüle reinigen**
Einbauspüle aus Keramik durch feucht Wischen reinigen, einschließlich Armaturen.

Abmessung:
Breite:  Ca. 60 cm
Tiefe:  Ca. 50 cm
Menge: 2,000 St

**01.01.035 Hygieneeinrichtungsgegenstände reinigen**
Hygieneeinrichtungsgegenstände, wie z. B. Papierrollenhalter, Reserve-Papierrollenhalter, Toilettenbürsten, Seifenspender, Desinfektionsspender, Duschvorhangstange, Duschhandlauf, Stützklappengriffe, Haltegriffe durch feucht Wischen reinigen.
Menge: 10,000 St

**01.01.036 Elektro- und Nachrichtentechnikraum**
Elektro- und Nachrichtentechnikraum reinigen, einschließlich aller Geräte und Leitungen.

Grundflächen der Räume: Bis 5 m²
Raumhöhe:  Bis 400 cm
Geräte / Materialien:  Unterverteilerschränke
Menge: 1,000 St

**01.01.037 Beleuchtungskörper reinigen**
Beleuchtungskörper, quadratisch oder rund, an Wand und Decke, wie z. B. Einbauleuchten, Aufbauleuchten, Hängeleuchten reinigen.

Deckenhöhe: Bis 310 cm
Abmessungen: Ca. 60 x 60 bis 200 x 20 cm
Oder
Durchmesser: Ca. 40 cm
Menge: 500,000 St

**01.01.038 Orientierungsleuchten reinigen**
Orientierungsleuchten an Wand und Decke reinigen.

Deckenhöhe: Bis 310 cm
Abmessungen: Ca. 20 x 10 cm
Menge: 10,000 St

**01.01.039 Tellerventile bzw. Brandschutzventile reinigen**
Tellerventile bzw. Brandschutzventile reinigen.

Durchmesser: 10 bis 40 cm
Menge: 10,000 St

**01.01.040 Reinigung Treppengeländer / Brüstungsgeländer**
Reinigung Treppengeländer / Brüstungsgeländer, durch Abstauben und feucht Wischen.

Geländer bestehend aus:
- Obergurt aus Flachstahlprofil ca. 5,0 / 1,0 cm.
- Untergurt aus Flachstahlprofil ca. 5,0 / 1,0 cm.
- Geländerfeld mit Füllstäben aus Flachstahlprofilen ca. 5,0 / 1,0 cm, Achsabstand ca. 11 cm, Höhe ca. 85 cm.
- Geländerpfosten aus Flachstahlprofil ca. 5,0 / 1,0 cm, an Kopfplatte oder Stahlwange angeschweißt, Höhe ca. 140 cm, im Abstand von ca. 90 cm.
- Stahlwange aus Stahlblech, Dicke ca. 0,8 cm, Höhe ca. 30 cm.
- Edelstahlhandlauf, Durchmesser ca. 4,2 cm, einschließlich Handlaufhalter aus Viertelbögen, in Edelstahl, Durchmesser ca. 1,2 cm, im Abstand von ca. 100 cm.
- Geländerhöhe ca. 110 cm ab OKFF.
Menge: 20,000 m

**01.01.041 Reinigung Edelstahlhandlauf**
Reinigung Handlauf aus Edelstahl geschliffen Korn 240, Werkstoffnummer 1.4301 (V2A), Durchmesser ca. 4,2 cm, durch Abstauben und feucht Wischen, einschließlich Befestigungsrundstäbe mit Viertelbögen, in Edelstahl, Durchmesser ca. 1,2 cm, im Abstand von ca. 100 cm, an Ankerplatte aus Flacheisen, in Edelstahl, Dicke ca. 0,7 cm.
Menge: 20,000 m

#### Untertitel 01.02 STUNDENLOHNARBEITEN

*Hinweis: Stundenlohnarbeiten*
Stundenlohnarbeiten, die durch Arbeitskräfte nur auf Anordnung der Objektüberwachung ausgeführt werden.

Der Auftragnehmer verzichtet auf Vergütung der ohne entsprechende Anordnung durchgeführten Stundenlohnarbeiten.
Stundenlohnzettel sind der Objektüberwachung spätestens eine Woche nach Ausführung der Arbeiten zur Unterschrift vorzulegen.
Später vorgelegte oder mit der Schlussrechnung eingereichte, nicht unterschriebene Stundenzettel werden nicht anerkannt.
Bei Stundenlohnarbeiten werden nur die auf der Baustelle tatsächlich erbrachten Stunden vergütet.
An- und Abfahrten zur Baustelle werden nicht vergütet.

**01.02.001 Stundenlohnarbeiten Facharbeiterstunden**
Stundenlohnarbeiten für nicht vorhergesehene Leistungen.

-Facharbeiterstunden-
Menge: 10,000 h

**01.02.002 Stundenlohnarbeiten Helferstunden**
Stundenlohnarbeiten für nicht vorhergesehene Leistungen.

-Helferstunden-
Menge: 10,000 h
